# Fieltro fibra de vidrio negro de 240 g y lámina de aluminio de 40 micras, FIELTRO ROCKSOURDINE, 5000 x 120 x 0,3 cm

- Propiedad del archivo: CONSTRUNARIO
- Formato: FIEBDC-3/2012
- Programa: Construnario Versión 3.51
- Fecha de los precios: 17/01/2024
- Divisa: EUR

**RWE133928** m2 Fieltro fibra de vidrio negro de 240 g y lámina de aluminio de 40 micras, FIELTRO ROCKSOURDINE, 5000 x 120 x 0,3 cm
Precio: 25.91
Fieltro fibra de vidrio negro de 240 g y lámina de aluminio de 40 micras, FIELTRO ROCKSOURDINE, 5000 x 120 x 0,3 cm Reacción al fuego A2, s1-d0 conforme a la norma EN13501-1 y resistencia a la humedad de hasta el 100%. ROCKSOURDINE ha sido desarrollado para el aislamiento acústico de edificios de baja y media higrometría. Se coloca junto con paneles de lana de roca en cubierta ligera de acero y también en cerramientos metálicos de doble hoja. Fieltro compuesto por una fibra de vidrio negro de 240 g y una lámina de aluminio de 40 micras, que hace la función de barrera de vapor, referencia 133928. FIELTRO ROCKSOURDINE, según UNE-EN 13162, de dimensiones 5000 x 120 x 0,3 cm
