# Anclaje ATORNILLADO, referencia STR U 2G 235, referencia 136448 de ROCKWOOL. Espesor aislamiento: soporte A,B,C y D: 200/Soporte E: 160 mm

- Propiedad del archivo: CONSTRUNARIO
- Formato: FIEBDC-3/2012
- Programa: Construnario Versión 3.51
- Fecha de los precios: 17/01/2024
- Divisa: EUR

**RWE136448** u Anclaje ATORNILLADO, referencia STR U 2G 235, referencia 136448 de ROCKWOOL. Espesor aislamiento: soporte A,B,C y D: 200/Soporte E: 160 mm
Precio: 247.59
Anclaje atornillado que se utiliza en combinación con en el REDArt Adhesivo/Capa Base para instalar los paneles aislantes en lana de roca ROCKWOOL sobre soportes tradicionales. Características técnicas Diámetro ? del cabezal 60 mm Diámetro ? del tornillo 8 mm Accionamiento tornillo TORX T30 Profundidad del anclaje = 25 mm en soportes tipo A-B-C-D = 65 mm en soportes tipo E Ventajas ? Apta para todas las categorías de uso A, B, C, D, E ? Profundidad de empotramiento reducida y cargas altas para seguridad máxima. ? Instalación controlada 100%, la instalación atornillada garantiza un anclado seguro. ? Presión de contacto permanente. ? Tornillo premontado en acero para una instalación más rápida y segura. Envase Caja, número de unidades 100
