# Arandela suplementaria para aumentar el diámetro de las fijaciones Ejot VT 90, referencia 136464 de ROCKWOOL. Diámetro: 90 mm

- Propiedad del archivo: CONSTRUNARIO
- Formato: FIEBDC-3/2012
- Programa: Construnario Versión 3.51
- Fecha de los precios: 17/01/2024
- Divisa: EUR

**RWE136464** u Arandela suplementaria para aumentar el diámetro de las fijaciones Ejot VT 90, referencia 136464 de ROCKWOOL. Diámetro: 90 mm
Precio: 75.80
Para aumentar el diámetro de las fijaciones en casos particulares, como por ejemplo para la aplicación del panel RockSATE Lamela.
