# Tapas especiales de lana de roca ejotherm STR cap MW, referencia 136465 de ROCKWOOL

- Propiedad del archivo: CONSTRUNARIO
- Formato: FIEBDC-3/2012
- Programa: Construnario Versión 3.51
- Fecha de los precios: 17/01/2024
- Divisa: EUR

**RWE136465** u Tapas especiales de lana de roca ejotherm STR cap MW, referencia 136465 de ROCKWOOL
Precio: 27.42
Aplicar previo uso de las piezas especiales, para tener una capa aislante nivelada que elimina el puente térmico.
