# Herramienta para la aplicación en paneles ejotherm STR-tool 2G set, referencia 136631 de ROCKWOOL

- Propiedad del archivo: CONSTRUNARIO
- Formato: FIEBDC-3/2012
- Programa: Construnario Versión 3.51
- Fecha de los precios: 17/01/2024
- Divisa: EUR

**RWE136631** Herramienta para la aplicación en paneles ejotherm STR-tool 2G set, referencia 136631 de ROCKWOOL
Precio: 269.25
Unidad de venta: caja (*) 1 ud / caja Nota: para el uso de esta herramienta consultar con el departamento técnico
