# Panel rígido lana de roca ROCKWOOL, ROCKSATE CONTORNO, densidad nominal 155 kg/m3, 120x60x3cm/espesor, resistencia térmica 0,75 (m²K)/W. En caja

- Propiedad del archivo: CONSTRUNARIO
- Formato: FIEBDC-3/2012
- Programa: Construnario Versión 3.51
- Fecha de los precios: 17/01/2024
- Divisa: EUR

**RWE137646** m2 Panel rígido lana de roca ROCKWOOL, ROCKSATE CONTORNO, densidad nominal 155 kg/m3, 120x60x3cm/espesor, resistencia térmica 0,75 (m²K)/W. En caja
Precio: 37.88
Panel rígido lana de roca ROCKWOOL, ROCKSATE CONTORNO, densidad nominal 155 kg/m3, 120x60x3cm/espesor, resistencia térmica 0,75 (m²K)/W. En caja Conductividad térmica 0,038W/(mK), Euroclase de reacción al fuego A1 conforme a la norma EN13501-1 y resistencia a la humedad de hasta el 100%. Resistencia al paso del vapor de agua µ = 1. Resistencia a la compresión 10 %, 30 kPa. Resistencia a la tracción perpendicular a las caras 10 KPa. Aislamiento de puentes térmicos, como huecos de ventana, en sistemas de aislamiento térmico por el exterior (SATE) en fachadas. Para obra nueva y rehabilitación. Panel rígido de lana de roca ROCKWOOL, referencia 137646, de densidad nominal 155 kg/m3, no revestido, ROCKSATE CONTORNO, según UNE-EN 13162, de dimensiones 120 x 60 x 3 cm de espesor, resistencia térmica 0,75 (m²K)/W. En caja
