# Mortero de color blanco, a base de cemento con polímeros y fibras de refuerzo añadidos, para garantizar la mejor elasticidad de ROCKWOOL

- Propiedad del archivo: CONSTRUNARIO
- Formato: FIEBDC-3/2012
- Programa: Construnario Versión 3.51
- Fecha de los precios: 17/01/2024
- Divisa: EUR

**RWE227904** u Mortero de color blanco, a base de cemento con polímeros y fibras de refuerzo añadidos, para garantizar la mejor elasticidad de ROCKWOOL
Precio: 55.06
Mortero de color blanco, a base de cemento con polímeros y fibras de refuerzo añadidos, para garantizar la mejor elasticidad de ROCKWOOL Proporciones de mezcla 5,0 litros de agua por 25 kg de producto en seco Tiempo de trabajabilidad No más de 3 horas Tiempo abierto Aprox. 25 minutos Tiempo de secado 72 horas Densidad del mortero húmedo Aprox. 1,50 kg/dm³ Factor de resistencia a la difusión de vapor de agua µ 15 - 35 Factor de resistencia a la difusión del vapor de agua µ 15 Conductividad térmica 0,67 W/mK Resistencia a la compresión CS IV Consumo 5-7 kg/m² de material seco Temperatura del aire y del sustrato De +5 ºC a +30º Reacción al fuego A1 / EN 13501.1 El mortero REDArt Capa Base Plus se utiliza para adherir los paneles de lana roca a soportes tradicionales. Y posteriormente, para aplicar como capa de mortero sobre los paneles de lana de roca ROCKWOOL embebiendo una malla de fi bra de vidrio antialcalina, especialmente recomendable, para soportes de madera. Ventajas Alta resistencia mecánica. Óptima permeabilidad al vapor. Mayor flexibilidad.
