# Malla de refuerzo estándar de fibra de vidrio antialcalina REDArt Malla estandar, referencia 231021 de ROCKWOOL

- Propiedad del archivo: CONSTRUNARIO
- Formato: FIEBDC-3/2012
- Programa: Construnario Versión 3.51
- Fecha de los precios: 17/01/2024
- Divisa: EUR

**RWE231021** u Malla de refuerzo estándar de fibra de vidrio antialcalina REDArt Malla estandar, referencia 231021 de ROCKWOOL
Precio: 164.42
Malla de refuerzo estándar de fibra de vidrio antialcalina REDArt Malla estandar, referencia 231021 de ROCKWOOL Luz de malla 3,5 x 3,8 mm Densidad 160 g/m2 Malla de refuerzo estándar de fibra de vidrio antialcalina. La malla de fibra de vidrio antialcalina mejora la resistencia mecánica del mortero de la capa base absorbiendo las tensiones que pueden generarse entre las placas de aislamiento. Permite evitar el deterioro del sistema de aislamiento. El tratamiento antiálcali es importante ya que al estar embebida en el mortero no pierde sus propiedades
