# Fieltro de lana de roca Teclit LM 200 Lamela de ROCKWOOL. Medidas: 1000 x 100 x 2,5 cm

- Propiedad del archivo: CONSTRUNARIO
- Formato: FIEBDC-3/2012
- Programa: Construnario Versión 3.51
- Fecha de los precios: 17/01/2024
- Divisa: EUR

**RWE231210** m2 Fieltro de lana de roca Teclit LM 200 Lamela de ROCKWOOL. Medidas: 1000 x 100 x 2,5 cm
Precio: 36.14
Fieltro de lana de roca con fibras perpendiculares al revestimiento para vapor de aluminio reforzado de la gama Teclit LM 200 Lamela, referencia 231210 de ROCKWOOL. Medidas: 1000 x 100 x 2,5 cm Aplicación TECLIT LM 200 de ROCKWOOL es una lamela adecuada para aislar elementos de acero, acero inoxidable, cobre y plástico en instalaciones técnicas de edificios. Gracias al alto grado de resistencia a la rotura de la lámina de aluminio exterior, TECLIT LM 200 es perfecta para el aislamiento de instalaciones de refrigeración, climatización y agua fría sanitaria dentro del Sistema TECLIT. Ventajas Incombustible Válido para trabajar en instalaciones de climatización de 0ºC a 250ºC Instalación simple y rápida
