# Cinta de aluminio reforzada TECLIT Alutape, referencia 233289 de ROCKWOOL. Medidas: 5000 x 7,5

- Propiedad del archivo: CONSTRUNARIO
- Formato: FIEBDC-3/2012
- Programa: Construnario Versión 3.51
- Fecha de los precios: 17/01/2024
- Divisa: EUR

**RWE233289** u Cinta de aluminio reforzada TECLIT Alutape, referencia 233289 de ROCKWOOL. Medidas: 5000 x 7,5
Precio: 55.62
Cinta de aluminio reforzada TECLIT Alutape especialmente diseñada para el Sistema TECLIT. Aplicación Producto complementario para el sellado de juntas en los productos Coquilla TECLIT PS 200 y Lamela TECLIT LM 200. Ventajas Gran poder de adherencia y sellado. Alta durabilidad. Instalación simple y rápida.
