# Cinta de sellado TECLIT Flextape, referencia 233299 de ROCKWOOL. Medidas: 2000 x 15 cm

- Propiedad del archivo: CONSTRUNARIO
- Formato: FIEBDC-3/2012
- Programa: Construnario Versión 3.51
- Fecha de los precios: 17/01/2024
- Divisa: EUR

**RWE233299** u Cinta de sellado TECLIT Flextape, referencia 233299 de ROCKWOOL. Medidas: 2000 x 15 cm
Precio: 396.65
Cinta flexible especialmente diseñada para la estanqueidad y sellado del Sistema TECLIT. Aplicación Producto complementario para el sellado de juntas y pasos de tuberías de instalaciones de refrigeración y climatización aisladas con el Sistema TECLIT en aquellos puntos en los que las suspensiones, bridas, bombas, etc., de las tuberías atraviesan el aislamiento TECLIT PS 200 y TECLIT LM 200. Ventajas Gran poder de adaptabilidad, adherencia y sellado Alta durabilidad Instalación simple y rápida
