# Panel rígido lana de roca ROCKWOOL, ROCKSATE MD PLUS, mono densidad 120 kg/m3, 120 x 60 x 5 cm de espesor, resistencia térmica 1,35 (m²K)/W

- Propiedad del archivo: CONSTRUNARIO
- Formato: FIEBDC-3/2012
- Programa: Construnario Versión 3.51
- Fecha de los precios: 17/01/2024
- Divisa: EUR

**RW341150** m2 Panel rígido lana de roca ROCKWOOL, ROCKSATE MD PLUS, mono densidad 120 kg/m3, 120 x 60 x 5 cm de espesor, resistencia térmica 1,35 (m²K)/W
Precio: 29.16
Panel rígido lana de roca ROCKWOOL, ROCKSATE MD PLUS, mono densidad 120 kg/m3, 120 x 60 x 5 cm de espesor, resistencia térmica 1,35 (m²K)/W Conductividad térmica 0,036W/(mK), Euroclase de reacción al fuego A1 conforme a la norma EN13501-1 y resistencia a la humedad de hasta el 100%. Resistencia al paso del vapor de agua µ = 1. Resistencia a la compresión 10 %, 30 kPa. Resistencia a la tracción perpendicular a las caras 10 KPa. Específico para fachadas con sistemas de aislamiento térmico por el exterior (SATE) en fachadas. Para obra nueva y rehabilitación. Buen rendimiento térmico y de reacción al fuego. Resistencia a la compresión. Buena estabilidad dimensional y comportamiento mecánico. Excelente conductividad térmica. Panel rígido de lana de roca ROCKWOOL, referencia 341150, de mono densidad 120 kg/m3, no revestido, ROCKSATE MD PLUS, según UNE-EN 13162, de dimensiones 120 x 60 x 5 cm de espesor, resistencia térmica 1,35 (m²K)/W
