# Mortero de color gris, a base de cemento con polímeros, referencia 243963, REDArt Capa base casa de ROCKWOOL

- Propiedad del archivo: CONSTRUNARIO
- Formato: FIEBDC-3/2012
- Programa: Construnario Versión 3.51
- Fecha de los precios: 17/01/2024
- Divisa: EUR

**RWE243963** u Mortero de color gris, a base de cemento con polímeros, referencia 243963, REDArt Capa base casa de ROCKWOOL
Precio: 50.41
Mortero de color gris, a base de cemento con polímeros, referencia 243963, REDArt Capa base casa de ROCKWOOL Área de aplicación Fachadas El mortero REDArt Capa Base se utiliza para realizar una capa de refuerzo sobre los paneles o para adherir los paneles de lana de roca a diferentes soportes. Reacción al fuego A1 / EN 13501.1 El mortero REDArt Capa Base Casa se utiliza para adherir los paneles a soportes tradicionales (no para soportes de madera o similares), y posteriormente, para aplicar una capa de mortero sobre los paneles de lana de roca ROCKWOOL embebiendo una malla de fibra de vidrio antialcalina. Ventajas Proporciona una alta permeabilidad al vapor, óptima resistencia mecánica y flexibilidad. Propriedades técnicas Alta resistencia mecánica Optima permeabilidad al vapor Alta flexibilidad Sacos: 25 kg Palets: 1.050 kg en sacos de 25 kg (42 sacos) Documento reglamentario: DITE 13/0959
