# Anclaje de golpeo, referencia REDArtherm H2 eco 175 de ROCKWOOL. Espesor aislamiento: soporte A-B-C: 140/Soporte D-E: 120 mm

- Propiedad del archivo: CONSTRUNARIO
- Formato: FIEBDC-3/2012
- Programa: Construnario Versión 3.51
- Fecha de los precios: 17/01/2024
- Divisa: EUR

**RWE244830** u Anclaje de golpeo, referencia REDArtherm H2 eco 175 de ROCKWOOL. Espesor aislamiento: soporte A-B-C: 140/Soporte D-E: 120 mm
Precio: 120.10
Anclaje de golpeo que se utiliza en combinación con en el REDArt Adhesivo/Capa Base para instalar los paneles aislantes en lana de roca ROCKWOOL sobre soportes tradicionales. Características técnicas Diámetro ? del cabezal 60 mm Diámetro ? del tornillo 8 mm Profundidad del anclaje = 25 mm en soportes tipo A-B-C-D = 65 mm en soportes tipo E Ventajas Apta para todas las categorías de uso A, B, C, D, E Baja profundidad de empotrado, reducción del tiempo de taladrado. Instalación más controlada incluso en soportes críticos, gracias a la doble zonas de expansión. Puente térmico optimizado. Tornillo premontado en acero para una instalación más rápida y segura. Envase Caja, número de unidades 100
