# Panel semirrígido de lana de roca ROCKWOOL, Firerock 910.219, densidad nominal 80 kg/m3, 100x60x3 cm de espesor

- Propiedad del archivo: CONSTRUNARIO
- Formato: FIEBDC-3/2012
- Programa: Construnario Versión 3.51
- Fecha de los precios: 17/01/2024
- Divisa: EUR

**RWE251608** m2 Panel semirrígido de lana de roca ROCKWOOL, Firerock 910.219, densidad nominal 80 kg/m3, 100x60x3 cm de espesor
Precio: 31.59
Panel semirrígido de lana de roca ROCKWOOL, Firerock 910.219, densidad nominal 80 kg/m3, 100x60x3 cm de espesor Euroclase de reacción al fuego A1 conforme a la norma EN13501-1 y resistencia a la humedad de hasta el 100%. Aislamiento térmico de chimeneas. El panel de lana de roca se coloca en la parte posterior del hogar, en el interior de la campana, con la lámina de aluminio orientada hacia la fuente de calor. Máxima seguridad. Contribuye al ahorro de energía, minimizando la pérdida de calor. Panel semirrígido de lana de roca ROCKWOOL, referencia 251608, de densidad nominal 80 kg/m3, revestido por una cara con una lámina de aluminio, Firerock 910.219, según UNE-EN 13162, de dimensiones 100 x 60 x 3 cm de espesor
