# Panel rígido lana de roca ROCKWOOL, Rocksol501, densidad nominal 90 kg/m3, 120x60x4cm/espesor, resistencia térmica 1,10 (m²K)/W

- Propiedad del archivo: CONSTRUNARIO
- Formato: FIEBDC-3/2012
- Programa: Construnario Versión 3.51
- Fecha de los precios: 17/01/2024
- Divisa: EUR

**RWE254958** m2 Panel rígido lana de roca ROCKWOOL, Rocksol501, densidad nominal 90 kg/m3, 120x60x4cm/espesor, resistencia térmica 1,10 (m²K)/W
Precio: 20.07
Panel rígido lana de roca ROCKWOOL, Rocksol501, densidad nominal 90 kg/m3, 120x60x4cm/espesor, resistencia térmica 1,10 (m²K)/W Conductividad térmica 0,035 W/(mK), Euroclase de reacción al fuego A1 conforme a la norma EN13501-1 y resistencia a la humedad de hasta el 100%. Resistencia al paso del vapor de agua µ = 1. Resistencia a la compresión CS(Y/10)10 según UNE EN 826, clase de compresibilidad CP5 con c = 5 mm según UNE EN 13162, rigidez dinámica en 20 mm de espesor de SD10 y en 30 y 40 mm de espesor SD15 según EN 29052-1 y resistencia al flujo del aire AFR20 según UNE EN 29053. Aislamiento térmico y acústico, a ruido de impacto, en particiones interiores horizontales y forjados en contacto con el terreno y no espacios no habitables y suelos sometidos a cargas repartidas y ruidos de impacto. Bajo capa de compresión de hormigón armado. Aislamiento de contorno de ventanas en fachadas ventiladas. Gran rendimiento térmico. Rendimiento acústico superior. Buena densidad en poco espesor. Rigidez. Panel rígido de lana de roca ROCKWOOL, referencia 254958, densidad nominal 90 kg/m3, no revestido, Rocksol501, según UNE-EN 13162, de dimensiones 120 x 60 x 4 cm de espesor, resistencia térmica 1,10 (m²K)/W
