# Fijación mecánica para Ventirock Duo ejot Pin DH-240, referencia 255264 de ROCKWOOL. Espesos aislamiento: 240 mm

- Propiedad del archivo: CONSTRUNARIO
- Formato: FIEBDC-3/2012
- Programa: Construnario Versión 3.51
- Fecha de los precios: 17/01/2024
- Divisa: EUR

**RWE255264** u Fijación mecánica para Ventirock Duo ejot Pin DH-240, referencia 255264 de ROCKWOOL. Espesos aislamiento: 240 mm
Precio: 613.62
Fijación mecánica para Ventirock Duo ejot Pin DH-240, referencia 255264 de ROCKWOOL. Espesos aislamiento: 240 mm Fijación mecánica para Ventirock Duo que se compone de 2 elementos, el vástago con diámetro de broca de 8 mm y profundidad de fijación 30 mm para distintos espesores de aislamiento y la arandela de diámetro 90 mm, común para todos los vástagos. Aislamiento térmico y acústico de Fachada ventilada, mediante Ventirock Duo. Instalación más eficiente y de calidad, kit preparado para grandes espesores incluso en 2 capas.
