# Nódulos para insuflado con máquina neumática de lana de roca ROCKWOOL, referencia 256168, densidad nominal 70 Kg/m3, ROCKIN S

- Propiedad del archivo: CONSTRUNARIO
- Formato: FIEBDC-3/2012
- Programa: Construnario Versión 3.51
- Fecha de los precios: 17/01/2024
- Divisa: EUR

**RWE256168** kg Nódulos para insuflado con máquina neumática de lana de roca ROCKWOOL, referencia 256168, densidad nominal 70 Kg/m3, ROCKIN S
Precio: 3.99
Nódulos para insuflado con máquina neumática de lana de roca ROCKWOOL, referencia 256168, densidad nominal 70 Kg/m3, ROCKIN S Según UNE-EN 13162, subministrada en sacos de 25 Kg, de resistencia térmica según espesor de cámara, conductividad térmica 0,037 W/(mK), Euroclase de reacción al fuego A1 conforme a la norma EN13501-1 y resistencia a la humedad de hasta el 100%. Aplicación en relleno de cámaras de muros de doble hoja cerámica y muros con trasdosado de entramado ligero, entre 30mm y 80 mm, mediante insuflado tanto por el exterior como por el interior. Aislamiento incombustible e inorgánico para la mejora de las prestaciones térmicas y acústicas del muro existente. Nódulos para el insuflado con máquina neumática.
