# Panel rígido de lana de roca volcánica ROCKWOOL Conlit Duct120, densidad nominal 180 Kg/m3, 120 x 100 x 9 cm

- Propiedad del archivo: CONSTRUNARIO
- Formato: FIEBDC-3/2012
- Programa: Construnario Versión 3.51
- Fecha de los precios: 17/01/2024
- Divisa: EUR

**RWE327060** m2 Panel rígido de lana de roca volcánica ROCKWOOL Conlit Duct120, densidad nominal 180 Kg/m3, 120 x 100 x 9 cm
Precio: 121.76
Panel rígido de lana de roca volcánica ROCKWOOL Conlit Duct120, densidad nominal 180 Kg/m3, 120 x 100 x 9 cm Reacción al fuego A1 conforme a la norma EN13501-1 y resistencia a la humedad de hasta el 100%. Conlit Ductboard 120 ha sido diseñado para la protección contra el fuego de conductos metálicos de ventilación y extracción de humos rectangulares, con una prestación de resistencia al fuego EI 120. Conlit Ductboard 120 es un panel rígido de lana de roca volcánica ROCKWOOL de densidad nominal 180 Kg/m3, revestido por una de sus caras con una lámina de aluminio reforzado de color negro, referencia 327060. Dimensiones (cm) 120 x 100 x 9 cm Aplicación: Protección contra incendios de conductos de sección rectangular de ventilación y de extracción de humos Ventajas: Fiabilidad con un solo espesor, facilidad de manipulación e instalación, acabado estético
