# Panel rígido lana de roca ROCKWOOL, HARDROCK 391, doble densidad (230 y 150kg/m3) 120x100x10cm, resistencia térmica 2,55 (m²K)/W

- Propiedad del archivo: CONSTRUNARIO
- Formato: FIEBDC-3/2012
- Programa: Construnario Versión 3.51
- Fecha de los precios: 17/01/2024
- Divisa: EUR

**RWE270104** m2 Panel rígido lana de roca ROCKWOOL, HARDROCK 391, doble densidad (230 y 150kg/m3) 120x100x10cm, resistencia térmica 2,55 (m²K)/W
Precio: 65.22
Panel rígido lana de roca ROCKWOOL, HARDROCK 391, doble densidad (230 y 150kg/m3) 120x100x10cm, resistencia térmica 2,55 (m²K)/W Conductividad térmica 0,039 W/(mK), Reacción al fuego A1 conforme a la norma EN13501-1 y resistencia a la humedad de hasta el 100%. Resistencia al paso del vapor de agua µ = 1. Resistencia a la compresión 10 %, 70 kPa. Resistencia a la carga puntual 700N. Comprensibilidad Clase C según UETAC. Altas prestaciones de aislamiento térmico y acústico en cubiertas ligeras metálicas de alto mantenimiento. ROCKWOOL garantiza durante 25 años las siguientes prestaciones: • Conductividad Térmica, según norma EN 12667 • Estabilidad dimensional, según norma EN 13162 • Producto incombustible, según la norma EN 13501-1 Panel rígido de lana de roca volcánica ROCKWOOL, referencia 270104, de doble densidad (230 y 150kg/m3) cuya cara superior es de extrema dureza, HARDROCK 391, según UNE-EN 13162, de dimensiones 120 x 100 x 10 cm de espesor, resistencia térmica 2,55 (m²K)/W
