# Panel composite de lana de roca de doble densidad ROCKWOOL, Rocktop Wood A2, 200x60x16 cm, resistencia térmica 4,35 (m²K)/W

- Propiedad del archivo: CONSTRUNARIO
- Formato: FIEBDC-3/2012
- Programa: Construnario Versión 3.51
- Fecha de los precios: 17/01/2024
- Divisa: EUR

**RWE273763** m2 Panel composite de lana de roca de doble densidad ROCKWOOL, Rocktop Wood A2, 200x60x16 cm, resistencia térmica 4,35 (m²K)/W
Precio: 117.33
Panel composite de lana de roca de doble densidad ROCKWOOL, Rocktop Wood A2, 200x60x16 cm, resistencia térmica 4,35 (m²K)/W Revestimiento de 15 mm de virutas de madera con los cuatro lados biselados Densidad Doble Densidad Reacción al fuego A2-s1,d0 / EN 13501.1 Panel composite de lana de roca de doble densidad revestimiento de 15 mm de virutas de madera con los cuatro lados biselados ROCKWOOL, referencia 273763, Rocktop Wood A2, de dimensiones 200x60x16 cm, resistencia térmica 4,25 (m²K)/W Aislamiento térmico y acústico bajo forjado. Rocktop Wood A2 se ha diseñado para su instalación debajo de una losa maciza de hormigón armado o pretensado. La fijación del panel se realiza mediante fijaciones de golpeo. El panel está diseñado para la protección contra incendios, aislamiento térmico y acondicionamiento acústico de garajes en todo tipo de edificios. Ventajas Excelente aislamiento térmico. Alto rendimiento acústico. Seguridad máxima en caso de incendio. Solución estética. Protección del aislamiento frente a la degradación mecánica. Resistencia al fuego Rocktop Wood A2 dispone de un ensayo de resistencia al fuego con clasificación REI120 realizado conforme a la norma EN 1365-2. La losa de hormigón armado o pretensado, tiene que tener un espesor mínimo de 140 mm y un espesor de revestimiento mínimo de 25 mm al eje de la armadura inferior de acero. Instalación Cada panel Rocktop Wood A2 requiere mínimo 6 fijaciones bajo forjado, en contacto directo con el hormigón. Los paneles deben estar bien apretados e instalados de forma alterna para que no coincidan las juntas. Los paneles se fijan mecánicamente con ayuda de las fijaciones de golpeo tipo METAL-ISO (ETANFIX), DDS (EJOT), ISOMET (SPIT) o similar. ROCKWOOL no suministra estas fijaciones. Se realiza el replanteo de fijaciones (ver en la ficha técnica) y se colocan con ayuda de un martillo o una herramienta específica adaptada al taladro. La cabeza de la fijación puede terminarse con una tapa de plástico. El cabezal de la fijación se puede terminar con una tapa de plástico. Consultar con el fabricante de fijaciones. En un mismo lote puede haber tonos de color distintos, sin que esto se considere un defecto de calidad.
