# Adhesivo de dispersión acuosa listo para usar para fijación de paneles de aislamiento térmico sobre soporte de madera de ROCKWOOL

- Propiedad del archivo: CONSTRUNARIO
- Formato: FIEBDC-3/2012
- Programa: Construnario Versión 3.51
- Fecha de los precios: 17/01/2024
- Divisa: EUR

**RWE275357** u Adhesivo de dispersión acuosa listo para usar para fijación de paneles de aislamiento térmico sobre soporte de madera de ROCKWOOL
Precio: 156.75
Adhesivo de dispersión acuosa listo para usar para fijación de paneles de aislamiento térmico sobre soporte de madera de ROCKWOOL Color Blanco Tiempo abierto Aprox. 15 minutos (con una temperatura ambiente de +20°C) Tiempo de secado 24 - 72 horas (24 horas a una temperatura ambiente de +20°C y con una humedad relativa del 65%) Densidad del mortero húmedo Aprox. 1,6 kg/dm3 Consumo Aprox. 2,0 kg/m² (con una espátula dentada de 5-6 mm). Adherencia OSB tras 5 días a 0,45 MPa Temperatura del aire y del sustrato De +5°C a +25°C El adhesivo de dispersión acuosa REDArt Adhesivo DS se utiliza para adherir los paneles de aislamiento térmico en lana de roca ROCKWOOL sobre soporte de madera (OSB, madera contrachapada, tableros de partículas, CLT.). Ventajas Adhiere perfectamente a los soportes de madera. Muy flexible. Fácil de aplicar.
