# Fieltro de lana de roca ROCKWOOL 133 EF, densidad nominal 37kg/m3, 600 x 100 x 4 cm de espesor

- Propiedad del archivo: CONSTRUNARIO
- Formato: FIEBDC-3/2012
- Programa: Construnario Versión 3.51
- Fecha de los precios: 17/01/2024
- Divisa: EUR

**RWE288578** m2 Fieltro de lana de roca ROCKWOOL 133 EF, densidad nominal 37kg/m3, 600 x 100 x 4 cm de espesor
Precio: 33.03
Fieltro de lana de roca ROCKWOOL 133 EF, densidad nominal 37kg/m3, 600 x 100 x 4 cm de espesor Conductividad térmica …… W/(mK) en temperatura …. ºC, temperatura máxima de trabajo de 50 ºC, Euroclase de reacción al fuego B-s1, d0 (20 a 35 mm) A2-s1, d0 (40 a 50 mm) conforme a la norma EN13501-1 y resistencia a la humedad de hasta el 100%. Tasa de emisión de sustancias corrosivas: trazas de iones soluble en agua CL10. Aislamiento térmico y acústico de conductos de ventilación, equipos de climatización, tuberías y calderas. Aislamiento acústico superior. Instalación sencilla, gracias a su sistema autoadhesivo. El material se presenta autoadhesivo mediante la simple eliminación de un film plástico. Fieltro de lana de roca ROCKWOOL, referencia 288578, autoadhesivo con los filamentos dispuestos perpendicularmente al soporte de aluminio reforzado de densidad nominal 37kg/m3, ROCKWOOL 133 EF, según UNE-EN 13162, de dimensiones 600 x 100 x 4 cm de espesor Aplicación: Aislamiento termoacústico de conductos de ventilación, equipos de climatización, tuberías, calderas, etc. Ventajas: Aislamiento acústico superior. Instalación sencilla, gracias a su sistema autoadhesivo. - Densidad nominal 40 kg/m3 - Euroclase F
