# Fieltro de lana de roca ROCKWOOL 133, densidad nominal 37kg/m3, 1200 x 100 x 5 cm de espesor

- Propiedad del archivo: CONSTRUNARIO
- Formato: FIEBDC-3/2012
- Programa: Construnario Versión 3.51
- Fecha de los precios: 17/01/2024
- Divisa: EUR

**RWE288697** m2 Fieltro de lana de roca ROCKWOOL 133, densidad nominal 37kg/m3, 1200 x 100 x 5 cm de espesor.
Precio: 29.45
Fieltro de lana de roca ROCKWOOL 133, densidad nominal 37kg/m3, 1200 x 100 x 5 cm de espesor. Conductividad térmica …… W/(mK) en temperatura …. ºC, temperatura máxima de trabajo de 250 ºC (80ºC por el lado del revestimiento), Euroclase de reacción al fuego A1 conforme a la norma EN13501-1 y resistencia a la humedad de hasta el 100%. Tasa de emisión de sustancias corrosivas: trazas de iones soluble en agua CL10. Aislamiento térmico y acústico de conductos de ventilación, equipos de climatización, tuberías y calderas. Aislamiento acústico superior. Fieltro de lana de roca ROCKWOOL con fibras perpendiculares, referencia 288697 de densidad nominal 37kg/m3, revestido con una lámina de aluminio reforzado, ROCKWOOL 133, según UNE-EN 13162, de dimensiones 1200 x 100 x 5 cm de espesor.
