# Panel rígido lana de roca ROCKWOOL, MONOROCK 365, alta densidad nominal 145 kg/m3, 120x100x8 cm/espesor, resistencia térmica 2,05 (m²K)/W,

- Propiedad del archivo: CONSTRUNARIO
- Formato: FIEBDC-3/2012
- Programa: Construnario Versión 3.51
- Fecha de los precios: 17/01/2024
- Divisa: EUR

**RWE290441** m2 Panel rígido lana de roca ROCKWOOL, MONOROCK 365, alta densidad nominal 145 kg/m3, 120x100x8 cm/espesor, resistencia térmica 2,05 (m²K)/W,
Precio: 39.16
Panel rígido lana de roca ROCKWOOL, MONOROCK 365, alta densidad nominal 145 kg/m3, 120x100x8 cm/espesor, resistencia térmica 2,05 (m²K)/W, Conductividad térmica 0,039 W/(mK), Reacción al fuego A1 conforme a la norma EN13501-1 y resistencia a la humedad de hasta el 100%. Resistencia al paso del vapor de agua µ = 1. Resistencia a la compresión 10 %, 50 kPa. Resistencia a la carga puntual 500N. Comprensibilidad Clase B según UETAC. Aislamiento térmico y acústico para cubiertas ligeras metálicas de mantenimiento medio-bajo. Panel rígido de lana de roca ROCKWOOL, referencia 290441, de alta densidad nominal 145 kg/m3, MONOROCK 365, según UNE-EN 13162, de dimensiones 120 x 100 x 8 cm de espesor, resistencia térmica 2,05 (m²K)/W, Aislamiento térmico y acústico en cubiertas ligeras metálicas de medio mantenimiento. La solución estándar para cubiertas de mantenimiento medio-bajo.
