# Panel rígido de lana de roca de doble densidad Durock NRJ MultiFix de ROCKWOOL. 120 x 100 x 10. resistencia térmica: 2,75 m2 K/W

- Propiedad del archivo: CONSTRUNARIO
- Formato: FIEBDC-3/2012
- Programa: Construnario Versión 3.51
- Fecha de los precios: 17/01/2024
- Divisa: EUR

**RWE304265** u Panel rígido de lana de roca de doble densidad Durock NRJ MultiFix de ROCKWOOL. 120 x 100 x 10. resistencia térmica: 2,75 m2 K/W
Precio: 56.96
Panel rígido de lana de roca de doble densidad Durock NRJ MultiFix de ROCKWOOL. 120 x 100 x 10. resistencia térmica: 2,75 m2 K/W Área de aplicación Cubiertas Densidad Doble Densidad: 180 - 100 kg/m3 / EN1602 Estabilidad dimensional DS (70,90) / EN 1604 Tolerancia de espesor T5 / EN 823 Reacción al fuego A2-s1,d0 / EN 13501.1 Conductividad térmica 0.037 / 0.036 / EN 12667 Absorción de agua a largo plazo WL(P) ( < 3,0 kg/m2) / EN 12087 Absorción de agua a corto plazo WS ( < 1,0 kg/m2) / EN 1609 Compresión CS (10Y) 30 (30 KPa) / EN 826 Permissible point load PL (5) 500 (500N) / EN 12430 Tensile strength TR10 (10 KPa) / EN 1607 Panel rígido de lana de roca volcánica ROCKWOOL de doble densidad (180 y 100 kg/m3), DUROCK NRJ MULTIFIX, cuya cara superior de mayor densidad se presenta revestida con un velo de vidrio color blanco que facilita la adhesión de las láminas bituminosas y sintéticas según UNE-EN 13162, de dimensiones ……. x ……. x…... cm de espesor, resistencia térmica ……… (m²K)/W, conductividad térmica 0,037 W/(mK) (de 50mm a 95mm) y 0,036 W/(mK) (de 100mm a 160mm), Reacción al fuego A2-s1, d0 conforme a la norma EN13501-1 y resistencia a la humedad de hasta el 100%. Resistencia al paso del vapor de agua µ = 1. Resistencia a la compresión 10%, 30 kPa. Resistencia a la carga puntual 400N (de 50-95 mm), 450N (de 100-160 mm). Cara superior de mayor densidad con gran resistencia a pisadas con una marca para su identificación Altas prestaciones de aislamiento térmico y acústico en cubiertas ligeras metálicas de bajo mantenimiento. Soporte para láminas bituminosas y sintéticas.
