# Panel rígido de lana de roca de doble densidad Durock MultiFix de ROCKWOOL.120x100x8. Resistencia térmica: 2,10 m2 K/W

- Propiedad del archivo: CONSTRUNARIO
- Formato: FIEBDC-3/2012
- Programa: Construnario Versión 3.51
- Fecha de los precios: 17/01/2024
- Divisa: EUR

**RWE305476** u Panel rígido de lana de roca de doble densidad Durock MultiFix de ROCKWOOL.120x100x8. Resistencia térmica: 2,10 m2 K/W
Precio: 49.87
Panel rígido de lana de roca de doble densidad Durock MultiFix de ROCKWOOL.120x100x8. Resistencia térmica: 2,10 m2 K/W Área de aplicación Cubiertas Densidad Doble Densidad: 210- 135 kg/m3 / EN1602 Estabilidad dimensional DS (70,90) / EN 1604 Delivery thickness 1200 x 1000 / 2400 x 1200 Tolerancia de espesor T5 / EN 823 Reacción al fuego A1 / EN 13501.1 Conductividad térmica 0.038 / EN 12667 Absorción de agua a largo plazo WL(P) ( < 3,0 kg/m2) / EN 12087 Absorción de agua a corto plazo WS ( < 1,0 kg/m2) / EN 1609 Compresión CS (10Y) 50 (50 KPa) / EN 826 Permissible point load PL (5) 550 (550N) / EN 12430 Panel rígido de lana de roca de doble densidad Durock MultiFix, referencia 305476 de ROCKWOOL. Medidas: 120x100x8. Resistencia térmica: 2,10 m2 K/W Cara superior con mayor dureza que el confiere alta resistencia a pisadas y punzonamiento. Aplicación Aislamiento térmico y acústico para cubiertas ligeras metálicas de mantenimiento medio. Ventajas La mejor relación coste-efectividad para cubiertas de mantenimiento medio. Clase B (UETAC), equivalente a cubiertas visitables de edificios que requieran 2 visitas anuales. Seguridad en caso de incendio. Producto incombustible. Alta resistencia a las pisadas y al punzonamiento. Gran mejora en el aislamiento acústico de la solución. Gran capacidad de absorción acústica. Excelente soporte para un acabado con láminas sintéticas. Estabilidad térmica y dimensional. Facilidad y rapidez de instalación. Requiere 1 sola fijación.
