# Escuadra Conlit MC inferior, referencia 310706 de Rockwool

- Propiedad del archivo: CONSTRUNARIO
- Formato: FIEBDC-3/2012
- Programa: Construnario Versión 3.51
- Fecha de los precios: 17/01/2024
- Divisa: EUR

**RWE310706** u Escuadra Conlit MC inferior, referencia 310706 de Rockwool
Precio: 446.24
El Sistema Conlit MC 60-90 es una Franja Cortafuego ideada para fachada ligera Muro Cortina con una resistencia EI 60-90. Está conformado por un panel de lana de roca ROCKWOOL Conlit Alu con un espesor de 90mm y 180 Kg/m3 de densidad, y una serie de elementos de sujeción que lo convierten en un sistema bastante rápido y sencillo de instalar. La lana de roca ROCKWOOL, es un material incombustible A1, con un punto de fusión superior a los 1.000ºC que no produce humo, gotas inflamables ni gases tóxicos.
