# Manta de lana de roca, MANTA 129 de ROCKWOOL, densidad nominal 70 kg/m3, 600 x 120 x 4 cm de espesor

- Propiedad del archivo: CONSTRUNARIO
- Formato: FIEBDC-3/2012
- Programa: Construnario Versión 3.51
- Fecha de los precios: 17/01/2024
- Divisa: EUR

**RWE31414** m2 Manta de lana de roca, MANTA 129 de ROCKWOOL, densidad nominal 70 kg/m3, 600 x 120 x 4 cm de espesor
Precio: 24.82
Manta de lana de roca, MANTA 129 de ROCKWOOL, densidad nominal 70 kg/m3, 600 x 120 x 4 cm de espesor Conductividad térmica …. W/(mK) en temperatura ….ºC, temperatura máxima 250ºC. Euroclase de reacción al fuego A1 conforme a la norma EN13501-1 y resistencia a la humedad de hasta el 100%. Tasa de emisión de sustancias corrosivas: trazas de iones soluble en agua CL60, Trazas de iones soluble en agua F22, Trazas de iones soluble en agua SiO3 SI304, Trazas de iones soluble en agua Na NA38, Valor de PH 9,5. Aislamiento térmico y acústico de conductos de ventilación y aire acondicionado, equipos de climatización, tuberías y calderas. Aislamiento acústico superior. Manta de lana de roca ROCKWOOL, referencia 31414, de densidad nominal 70 kg/m3, revestida por una de sus caras con una lámina de aluminio reforzado, MANTA 129, según UNE-EN 13162, de dimensiones 600 x 120 x 4 cm de espesor Temperatura máxima 300ºC. Aplicación: Aislamiento termoacústico de conductos de ventilación, equipos de climatización, tuberías, calderas, etc. Ventajas: Aislamiento acústico superior. - Densidad nominal 70 kg/m3 - Euroclase A1 Cantidad mínima: 14 palets.
