# Panel rígido de lana de roca ROCKWOOL, ROCKCIEL 444, 120 x 60 x 14 cm de espesor, resistencia térmica 3,85 (m²K)/W

- Propiedad del archivo: CONSTRUNARIO
- Formato: FIEBDC-3/2012
- Programa: Construnario Versión 3.51
- Fecha de los precios: 17/01/2024
- Divisa: EUR

**RWE319433** u Panel rígido de lana de roca ROCKWOOL, ROCKCIEL 444, 120 x 60 x 14 cm de espesor, resistencia térmica 3,85 (m²K)/W
Precio: 45.86
Panel rígido de lana de roca ROCKWOOL, ROCKCIEL 444, 120 x 60 x 14 cm de espesor, resistencia térmica 3,85 (m²K)/W Área de aplicación Cubiertas Revestimiento Sin revestimiento Densidad Doble densidad: 150 - 95 kg/m3 / EN1602 Estabilidad dimensional DS (23,90) / EN 1604 Tolerancia de espesor T5 / EN 823 Reacción al fuego A1 / EN 13501.1 Conductividad térmica 0.036 / EN 12667 Absorción de agua a corto plazo WS ( < 1,0 kg/m2) / EN 1609 anel rígido de lana de roca ROCKWOOL, referencia 319433, de doble densidad (150 y 95 kg/m3), ROCKCIEL 444, según UNE-EN 13162, de dimensiones 120 x 60 x 14 cm de espesor, resistencia térmica 3,85 (m²K)/W Aplicación Aislamiento sobre cubiertas inclinadas ligeras y pesadas bajo rastreles. Ventajas Excelente rendimiento térmico, acústico y de reacción al fuego. Aislamiento continuo que evita puentes térmicos. Solución global para estructuras ligeras Evita la propagación de incendios. Propiedades técnicas La doble densidad le permite soportar cargas puntuales de hasta 0,25 kPa Evita puentes térmicos Excelente aislamiento térmico y acústico Facilita el proceso de instalación Sistema de cubierta ventilada que reduce el riesgo de condensaciones Excelente reacción al fuego Se puede utilizar sobre distintos soportes: madera, cerámica, hormigón, placa de yeso laminado
