# Fieltro lana de roca ROCKWOOL, FIELTRO 128, densidad nominal 24kg/m3, 1000 x 120 x 5 cm de espesor

- Propiedad del archivo: CONSTRUNARIO
- Formato: FIEBDC-3/2012
- Programa: Construnario Versión 3.51
- Fecha de los precios: 17/01/2024
- Divisa: EUR

**RWE53535** m2 Fieltro lana de roca ROCKWOOL, FIELTRO 128, densidad nominal 24kg/m3, 1000 x 120 x 5 cm de espesor
Precio: 11.79
Fieltro lana de roca ROCKWOOL, FIELTRO 128, densidad nominal 24kg/m3, 1000 x 120 x 5 cm de espesor Conductividad térmica …… W/(mK) en temperatura …. ºC, temperatura máxima de trabajo 100ºC. Euroclase de reacción al fuego A1 conforme a la norma EN13501-1 y resistencia a la humedad de hasta el 100%. Tasa de emisión de sustancias corrosivas: trazas de iones soluble en agua CL20, Trazas de iones soluble en agua F26, Trazas de iones soluble en agua SiO3 SI618, Trazas de iones soluble en agua Na NA66, Valor de PH 9,5. Aislamiento térmico y acústico de conductos metálicos de ventilación y aire acondicionado. Aislamiento térmico de tuberías y bajantes de aire acondicionado. Fieltro de lana de roca ROCKWOOL, FIELTRO 128, densidad nominal 24kg/m3, revestido con una lámina de aluminio reforzado por una de sus caras que hace de barrera de vapor, FIELTRO 128, según UNE-EN 13162, de dimensiones 1000 x 120 x 5 cm de espesor. Aplicación: Aislamiento térmico y acústico de conductos metálicos de ventilación y aire acondicionado. Ventajas: Aislamiento térmico de tuberías y bajantes de aire acondicionado. - Densidad nominal 21 kg/m3 - Euroclase A1
