# Panel semirrígido lana de roca ROCKWOOL, Panel 213, densidad nominal 40 kg/m3, 1135x60x4cm/espesor, resistencia térmica 1,10 (m²K)/W

- Propiedad del archivo: CONSTRUNARIO
- Formato: FIEBDC-3/2012
- Programa: Construnario Versión 3.51
- Fecha de los precios: 17/01/2024
- Divisa: EUR

**RWE58553** m2 Panel semirrígido lana de roca ROCKWOOL, Panel 213, densidad nominal 40 kg/m3, 1135x60x4cm/espesor, resistencia térmica 1,10 (m²K)/W
Precio: 9.66
Panel semirrígido lana de roca ROCKWOOL, Panel 213, densidad nominal 40 kg/m3, 1135x60x4cm/espesor, resistencia térmica 1,10 (m²K)/W Conductividad térmica 0,036W/(mK), Euroclase de reacción al fuego A1 conforme a la norma EN13501-1 y resistencia a la humedad de hasta el 100%. Resistencia al paso del vapor de agua µ = 1. Aislamiento acústico para instalaciones de edificación. Buen rendimiento térmico y buena resistencia a la humedad. Panel semirrígido de lana de roca ROCKWOOL, referencia 58553, de densidad nominal 40 kg/m3, no revestido, Panel 213, según UNE-EN 13162, de dimensiones 1135 x 60 x 4 cm de espesor, resistencia térmica 1,10 (m²K)/W Cantidad mínima: 18 palets
