# Panel rígido de lana de roca ROCKWOOL, CONLIT 150 AF de densidad nominal 180kg/m3, 180 x 120 x 7 cm de espesor

- Propiedad del archivo: CONSTRUNARIO
- Formato: FIEBDC-3/2012
- Programa: Construnario Versión 3.51
- Fecha de los precios: 17/01/2024
- Divisa: EUR

**RWE58653_1** m2 Panel rígido de lana de roca ROCKWOOL, CONLIT 150 AF de densidad nominal 180kg/m3, 180 x 120 x 7 cm de espesor
Precio: 83.37
Panel rígido de lana de roca ROCKWOOL, CONLIT 150 AF de densidad nominal 180kg/m3, 180 x 120 x 7 cm de espesor Conductividad térmica 0,035 W/(mK). Reacción al fuego A1 conforme a la norma EN13501-1 y resistencia a la humedad de hasta el 100%. Protección contra incendios de estructuras de acero, barrera cortafuego en muros cortina y fachada ligera y franja cortafuego para edificios industriales. Panel rígido de lana de roca ROCKWOOL de densidad nominal 180kg/m3, revestido por una cara por una lámina de aluminio reforzado, CONLIT 150 AF, según UNE-EN 13162, de dimensiones 180 x 120 x 7 cm de espesor
