# Panel rígido lana de roca ROCKWOOL, Rockfeu 520, densidad nominal 120 kg/m3, 120x60x4cm/espesor, resistencia térmica 1,00 (m²K)/W

- Propiedad del archivo: CONSTRUNARIO
- Formato: FIEBDC-3/2012
- Programa: Construnario Versión 3.51
- Fecha de los precios: 17/01/2024
- Divisa: EUR

**RWE58834** m2 Panel rígido lana de roca ROCKWOOL, Rockfeu 520, densidad nominal 120 kg/m3, 120x60x4cm/espesor, resistencia térmica 1,00 (m²K)/W
Precio: 21.65
Panel rígido lana de roca ROCKWOOL, Rockfeu 520, densidad nominal 120 kg/m3, 120x60x4cm/espesor, resistencia térmica 1,00 (m²K)/W Conductividad térmica 0,039 W/(mK), Euroclase de reacción al fuego A1 conforme a la norma EN13501-1 y resistencia a la humedad de hasta el 100%. Resistencia al paso del vapor de agua µ = 1. Aislamiento bajo forjados en contacto con el exterior o con espacios no habitables. Fijado mecánicamente por debajo del forjado. Prestaciones superiores en térmica, acústica, resistencia al fuego y mecánica. Manejabilidad perfecta Panel rígido de lana de roca ROCKWOOL, referencia 58834, de densidad nominal 120 kg/m3, no revestido, Rockfeu 520, según UNE-EN 13162, de dimensiones 120 x 60 x 4 cm de espesor, resistencia térmica 1,00 (m²K)/W
