# Panel rígido lana de roca ROCKWOOL, Rocksol 525, densidad nominal 150 kg/m3, 120x60x4cm/espesor, resistencia térmica 1,05 (m²K)/W

- Propiedad del archivo: CONSTRUNARIO
- Formato: FIEBDC-3/2012
- Programa: Construnario Versión 3.51
- Fecha de los precios: 17/01/2024
- Divisa: EUR

**RWE58839** m2 Panel rígido lana de roca ROCKWOOL, Rocksol 525, densidad nominal 150 kg/m3, 120x60x4cm/espesor, resistencia térmica 1,05 (m²K)/W
Precio: 23.59
Panel rígido lana de roca ROCKWOOL, Rocksol 525, densidad nominal 150 kg/m3, 120x60x4cm/espesor, resistencia térmica 1,05 (m²K)/W Conductividad térmica 0,038 W/(mK), Euroclase de reacción al fuego A1 conforme a la norma EN13501-1 y resistencia a la humedad de hasta el 100%. Resistencia a la compresión CS(Y/10)30 según UNE EN 826, clase de compresibilidad CP2 con c = 1 mm según UNE EN 13162, rigidez dinámica SD15 según EN 29052-1 y resistencia al flujo del aire AFR40 según UNE EN 29053. Aislamiento térmico y acústico a ruido de impacto, en particiones interiores horizontales y forjados en contacto con el terreno y con espacios no habitables. Puede ir bajo capa de compresión armada o realizada con mortero autonivelante. Aislamiento de contorno de ventanas en fachadas ventiladas. Grandes prestaciones en térmica y acústica. Gran rendimiento en poco espesor. Rigidez. Manejabilidad perfecta. Panel rígido de lana de roca ROCKWOOL, referencia 58839, de densidad nominal 150 kg/m3, no revestido, Rocksol 525, según UNE EN 13162, de dimensiones 120 x 60 x 4 cm de espesor, resistencia térmica 1,05 (m²K)/W Todos los pedidos deben ser de un nº par de palets.
