# Panel rígido lana de roca ROCKWOOL, Panel 233, densidad nominal 100 kg/m3, 120x60x10 cm/espesor, resistencia térmica 2,85 (m²K)/W

- Propiedad del archivo: CONSTRUNARIO
- Formato: FIEBDC-3/2012
- Programa: Construnario Versión 3.51
- Fecha de los precios: 17/01/2024
- Divisa: EUR

**RWE58846** m2 Panel rígido lana de roca ROCKWOOL, Panel 233, densidad nominal 100 kg/m3, 120x60x10 cm/espesor, resistencia térmica 2,85 (m²K)/W
Precio: 54.23
Panel rígido lana de roca ROCKWOOL, Panel 233, densidad nominal 100 kg/m3, 120x60x10 cm/espesor, resistencia térmica 2,85 (m²K)/W Conductividad térmica 0,035W/(mK), Euroclase de reacción al fuego A1 conforme a la norma EN13501-1 y resistencia a la humedad de hasta el 100%. Resistencia al paso del vapor de agua µ = 1. Aislamiento para aplicaciones en instalaciones acústicas en techos y tabiques, así como, protección contra el fuego en sellado de penetraciones. Buen rendimiento térmico y buena resistencia a la humedad. Panel rígido de lana de roca ROCKWOOL, referencia 58846, de densidad nominal 100 kg/m3, no revestido, Panel 233, según UNE-EN 13162, de dimensiones 120 x 60 x 10 cm de espesor, resistencia térmica 2,85 (m²K)/W
