# Panel rígido lana de roca ROCKWOOL, Panel 755, densidad nominal 145 kg/m3, 120 x 60 x 5 cm de espesor

- Propiedad del archivo: CONSTRUNARIO
- Formato: FIEBDC-3/2012
- Programa: Construnario Versión 3.51
- Fecha de los precios: 17/01/2024
- Divisa: EUR

**RWE58850** m2 Panel rígido lana de roca ROCKWOOL, Panel 755, densidad nominal 145 kg/m3, 120 x 60 x 5 cm de espesor
Precio: 36.84
Panel rígido lana de roca ROCKWOOL, Panel 755, densidad nominal 145 kg/m3, 120 x 60 x 5 cm de espesor Conductividad térmica 0,039W/(mK), Euroclase de reacción al fuego A1 conforme a la norma EN13501-1 y resistencia a la humedad de hasta el 100%. Resistencia al paso del vapor de agua µ = 1. Protección contra el fuego de tabiques y techos y sellado de penetraciones. Rendimiento térmico superior y gran resistencia a la humedad. Buenas propiedades mecánicas. Panel rígido de lana de roca ROCKWOOL, referencia 58850, de densidad nominal 145 kg/m3, no revestido, Panel 755, según UNE-EN 13162, de dimensiones 120 x 60 x 5 cm de espesor Cantidad mínima: 10 palets.
