# Panel semirrígido lana de roca ROCKWOOL, Panel 211.652, densidad nominal 40 kg/m3. 120 x 60 x 3 cm de espesor

- Propiedad del archivo: CONSTRUNARIO
- Formato: FIEBDC-3/2012
- Programa: Construnario Versión 3.51
- Fecha de los precios: 17/01/2024
- Divisa: EUR

**RWE58944** m2 Panel semirrígido lana de roca ROCKWOOL, Panel 211.652, densidad nominal 40 kg/m3. 120 x 60 x 3 cm de espesor
Precio: 15.49
Panel semirrígido lana de roca ROCKWOOL, Panel 211.652, densidad nominal 40 kg/m3. 120 x 60 x 3 cm de espesor Conductividad térmica …… W/(mK) en temperatura …. ºC, temperatura máxima de trabajo 150ºC, Euroclase de reacción al fuego A1 conforme a la norma EN13501-1 y resistencia a la humedad de hasta el 100%. Aislamiento térmico y acústico de máquinas, pantallas, techos acústicos y silenciadores. Buen rendimiento térmico y gran resistencia a la humedad. Panel semirrígido de lana de roca ROCKWOOL, referencia 58944, de densidad nominal 40 kg/m3 revestido por una cara por el velo mineral negro, Panel 211.652, según UNE-EN 13162, de dimensiones 120 x 60 x 3 cm de espesor Aplicación Aislamiento térmico y acústico de máquinas, pantallas y techos acústicos y silenciadores. Ventajas Buen rendimiento térmico. Gran resistencia a la humedad. Propiedades técnicas Facilidad y rapidez de instalación Seguridad en caso de incendio Mejora notoria del aislamiento acústico No hidrófilo ni higroscópico Químicamente inerte Libre de CFC y HCFC, respetuoso con el medio ambiente
