# Cola a base de silicatos de la gama Conlit, referencia 59300 de Rockwool. 20 kg bote

- Propiedad del archivo: CONSTRUNARIO
- Formato: FIEBDC-3/2012
- Programa: Construnario Versión 3.51
- Fecha de los precios: 17/01/2024
- Divisa: EUR

**RWE320773** kg Cola a base de silicatos de la gama Conlit, referencia 59300 de Rockwool. 20 kg bote
Precio: 15.47
Cola a base de silicatos de la gama Conlit, referencia 59300 de Rockwool. 20 kg bote Cola a base de silicatos para la unión de paneles de lana de roca CONLIT en sistemas de protección contra incendios. Cola de fraguado lento para encolado de piezas de lana de roca tipo CONLIT, entre ellas y a soportes de acero, en instalaciones sometidas a altas temperaturas o elementos de protección pasiva contra incendios. Producto adecuado para encolar piezas de lana de roca entre ellas y a soporte de acero. Rendimiento de la Cola Conlit es de 3,5Kg/m2 para conseguir un espesor de material en seco de 1mm para el sistema encolado. Descripción: Cola a base de silicatos para la unión de paneles de lana de roca Conlit en sistemas de protección contra incendios. Aplicación: Cola de fraguado lento para encolado de piezas de lana de roca tipo Conlit, entre ellas y a soportes de acero, en instalaciones sometidas a altas temperaturas o elementos de protección pasiva contra incendios. Ventajas: Producto adecuado para encolar piezas de lana de roca entre ellas y a soportes de acero.
