# Fieltro de lana de roca ROCKWOOL, ROULROCK ALU, mono densidad 23 kg/m3. 500x120x10 cm espesor, resistencia térmica 2,50 (m²K)/W

- Propiedad del archivo: CONSTRUNARIO
- Formato: FIEBDC-3/2012
- Programa: Construnario Versión 3.51
- Fecha de los precios: 17/01/2024
- Divisa: EUR

**RWE59423** m2 Fieltro de lana de roca ROCKWOOL, ROULROCK ALU, mono densidad 23 kg/m3. 500x120x10 cm espesor, resistencia térmica 2,50 (m²K)/W
Precio: 12.25
Fieltro de lana de roca ROCKWOOL, ROULROCK ALU, mono densidad 23 kg/m3. 500x120x10 cm espesor, resistencia térmica 2,50 (m²K)/W Conductividad térmica 0,040 W/(mK), Euroclase de reacción al fuego A1 conforme a la norma EN13501-1 y resistencia a la humedad de hasta el 100%. No puede instalarse en posición vertical. Aplicación en cubiertas y buhardillas no habitables. Instalación horizontal entre tabiquillos. Aislamiento sobre falsos techos. Buen rendimiento térmico y gran resistencia a la humedad, al disponer de barrera de vapor. Descripción: Fieltro de lana de roca ROCKWOOL mono densidad 23 kg/m3, referencia 59423, revestido por una cara con complejo de aluminio reforzado, ROULROCK ALU, según UNE-EN 13162, de dimensiones 500 x 120 x 10 cm de espesor, resistencia térmica 2,50 (m²K)/W Barrera de vapor. No puede instalarse en posición vertical. Aplicación: Aislamiento de cubiertas y buhardillas no habitables. Instalación horizontal, entre tabiquillos. Aislamiento sobre falsos techos. Ventajas: Buen rendimiento térmico y gran resistencia a la humedad. Barrera de vapor. Acondicionamiento acústico. Incombustible. Buen comportamiento al fuego. - Densidad nominal 23 kg/m3 - Euroclase A1
