# Panel semirrígido lana de roca ROCKWOOL, Panel 221.652, densidad nominal 55 kg/m3, 120 x 60 x 4 cm de espesor

- Propiedad del archivo: CONSTRUNARIO
- Formato: FIEBDC-3/2012
- Programa: Construnario Versión 3.51
- Fecha de los precios: 17/01/2024
- Divisa: EUR

**RWE74352** m2 Panel semirrígido lana de roca ROCKWOOL, Panel 221.652, densidad nominal 55 kg/m3, 120 x 60 x 4 cm de espesor
Precio: 19.72
Panel semirrígido lana de roca ROCKWOOL, Panel 221.652, densidad nominal 55 kg/m3, 120 x 60 x 4 cm de espesor Conductividad térmica …… W/(mK) en temperatura …. ºC, temperatura máxima de trabajo 180ºC, Euroclase de reacción al fuego A1 conforme a la norma EN13501-1 y resistencia a la humedad de hasta el 100%. Aislamiento térmico y acústico de máquinas, pantallas, techos acústicos, silenciadores y conducto metálicos. Buen rendimiento térmico y gran resistencia a la humedad. Panel semirrígido de lana de roca ROCKWOOL, referencia 74352, de densidad nominal 55 kg/m3, revestido por una cara por el velo mineral negro, Panel 221.652, según UNE-EN 13162, de dimensiones 120 x 60 x 4 cm de espesor Aplicación: Aislamiento térmico y acústico de máquinas, pantallas y techos acústicos, silenciadores y conductos metálicos. Ventajas: Buen rendimiento térmico y gran resistencia a la humedad. - Densidad nominal 55 kg/m3 - Euroclase A1
