# Sistema de suspensión TECLIT Hanger de ROCKWOOL. Espesor: 50 mm. Ø diámetro interior de la coquilla: 21,9 cm

- Propiedad del archivo: CONSTRUNARIO
- Formato: FIEBDC-3/2012
- Programa: Construnario Versión 3.51
- Fecha de los precios: 17/01/2024
- Divisa: EUR

**RWET21950** u Sistema de suspensión TECLIT Hanger de ROCKWOOL. Espesor: 50 mm. Ø diámetro interior de la coquilla: 21,9 cm
Precio: 91.73
El sistema de suspensión TECLIT Hanger es un kit formado por un núcleo extremadamente resistente fabricado con lana de roca ROCKWOOL, una lámina exterior de aluminio reforzado con tira autoadhesiva superpuesta y una abrazadera con rosca doble para tornillos M8/M10, cierre rápido con tornillos de estrella (a partir de Ø 159 mm, tornillos M16/M20 con doble rosca y cabeza hexagonal en lugar del sistema de cierre rápido). Aplicación El sistema de suspensión TECLIT Hanger ha sido desarrollado específicamente para sostener las instalaciones de refrigeración y climatización instaladas con el Sistema TECLIT y reducir la conducción y la convección térmicas en las suspensiones que sostienen las tuberías aisladas. TECLIT Hanger puede instalarse vertical y horizontalmente en las instalaciones técnicas de edificios. Ventajas Sistema de suspensión sin puente térmico para altas prestaciones de aislamiento térmico Incombustible Válido para trabajar en instalaciones de climatización de 0ºC a 250ºC Instalación simple y rápida
