# Cartucho de resina multifix para instalación en mamposteria y hormigón EJOT Multifix USF 280 ml

- Propiedad del archivo: CONSTRUNARIO
- Formato: FIEBDC-3/2012
- Programa: Construnario Versión 3.51
- Fecha de los precios: 17/01/2024
- Divisa: EUR

**EJOTMULTIUSF** u Cartucho de resina multifix para instalación en mamposteria y hormigón EJOT Multifix USF 280 ml
Precio: 68.79
Cartucho de resina multifix para instalación en mamposteria y hormigón
