# Imprimación de poliuretano transparente, monocomponente, Mariseal® 710. Envase: 17 Kg

- Propiedad del archivo: CONSTRUNARIO
- Formato: FIEBDC-3/2012
- Programa: Construnario Versión 3.51
- Fecha de los precios: 18/03/2024
- Divisa: EUR

**MIM_95** kg Imprimación de poliuretano transparente, monocomponente, Mariseal® 710. Envase: 17 Kg
Precio: 16.95
Imprimación de poliuretano transparente, monocomponente, de alta penetración base disolvente. Se utiliza sobre superficies absorbentes. - MARISEAL® 710 es una imprimación de poliuretano transparente, rígida, de alta penetración y de secado rápido. Propiedades • Fácil aplicación (rodillo o cepillo) • Secado rápido • Penetración profunda • Excelente anclaje en superficies absorbentes • Resistente al agua estancada • Proporciona una alta resistencia a la tracción y al impacto • Resistente al calor y a las heladas • Impide la creación de polvo • Resistente a los productos químicos
