# Imprimación de poliuretano base agua, transparente, semirígida, de alta penetración, Mariseal® 710W. Envase: 20 Kg

- Propiedad del archivo: CONSTRUNARIO
- Formato: FIEBDC-3/2012
- Programa: Construnario Versión 3.51
- Fecha de los precios: 18/03/2024
- Divisa: EUR

**MIM_3311** kg Imprimación de poliuretano base agua, transparente, semirígida, de alta penetración, Mariseal® 710W. Envase: 20 Kg
Precio: 9.75
Imprimación de poliuretano transparente, semirígida, de alta penetración, monocomponente, base agua y de secado rápido. Se utiliza sobre superficies absorbentes. • Imprimación de poliuretano base agua, transparente, semi-rígida, de alta penetración, monocomponente y de secado rápido. MARISEAL® 710W consiste en resinas de poliuretano base agua flexibles (dispersión), sin la adición de resinas acrílicas u otros aditivos inferiores. Utilizada como imprimación en superficies porosas para la aplicación de los Sistemas Mariseal Aqua. • MARISEAL® 710W se usa como imprimación para los sistemas impermeabilizantes de poliuretano base agua en superficies absorbentes como hormigón, mortero, yeso, madera, etc. Propiedades • Fácil aplicación (rodillo o airless) • Base Agua • Secado rápido • Alta penetración • Excelente anclaje en superficies absorbentes • Resistente al calor y a las heladas • Frena la creación de polvo • Mantiene sus propiedades mecánicas en temperaturas de –30ºC a +80ºC • Bajo contenido en COV (< 100 gr./lt.)
