# Imprimación epoxi transparente, bicomponente y base de agua, Mariseal Aqua Primer. Componente: B. Envase: 1 Kg

- Propiedad del archivo: CONSTRUNARIO
- Formato: FIEBDC-3/2012
- Programa: Construnario Versión 3.51
- Fecha de los precios: 18/03/2024
- Divisa: EUR

**MIM_447** kg Imprimación epoxi transparente, bicomponente y base de agua, Mariseal Aqua Primer. Componente: B. Envase: 1 Kg
Precio: 23.31
Mariseal AQUA PRIMER es una imprimación epoxi bicomponente, rígida, transparente, altamente penetrable, a base de agua. Seca por reacción entre los dos componentes. Aplicaciones • Imprimación para membranas de poliuretano líquido en superficies no absorbentes como aluminio, acero, antiguas membranas acrílicas o de poliuretano, bitumen, cerámica, etc. • Imprimación en superficies absorbentes como rasilla, hormigón, mortero, etc. • Como puente de unión entre membranas líquidas si se superan los tiempos de secado durante su aplicación. Propiedades • Fácil aplicación (rodillo o airless). • Excelente adherencia en superficies no absorbentes. • Puede aplicarse en superficies húmedas sin que pierda adherencia. • Resiste el agua estancada. • Se puede diluir en agua.
