# Imprimación epoxi transparente, bicomponente, rígida y sin solventes, Mariseal® 750. Componente B. Envase: 2 Kg

- Propiedad del archivo: CONSTRUNARIO
- Formato: FIEBDC-3/2012
- Programa: Construnario Versión 3.51
- Fecha de los precios: 18/03/2024
- Divisa: EUR

**MIM_450** kg Imprimación epoxi transparente, bicomponente, rígida y sin solventes, Mariseal® 750. Componente B. Envase: 2 Kg
Precio: 34.73
MARISEAL® 750 es una imprimación epoxi transparente y rígida (con bajo contenido en disolventes) que se utiliza como imprimación en aplicaciones de revestimiento de suelos de alto impacto o en impermeabilizaciones de alto impacto. Se seca por reacción (reticulación) de los dos componentes. Propiedades • Fácil aplicación • Excelente anclaje a la superficie • Proporciona una alta resistencia a la tracción y al impacto • Resistente al calor y a las heladas • Impide la creación de polvo •? Bloquea el vapor • Resistente a los productos químicos
