# Masilla de poliuretano tixotrópica, de elasticidad permanente, Mariflex® PU30. Color: gris. Envase: 600cc

- Propiedad del archivo: CONSTRUNARIO
- Formato: FIEBDC-3/2012
- Programa: Construnario Versión 3.51
- Fecha de los precios: 18/03/2024
- Divisa: EUR

**MIM_29** u Masilla de poliuretano tixotrópica, de elasticidad permanente, Mariflex® PU30. Color: gris. Envase: 600cc
Precio: 10.82
MARIFLEX® PU 30 es un elastómero de poliuretano monocomponente, thixotrópico, de elasticidad permanente, que se aplica y seca en frío y se utiliza para el sellado de juntas. Se seca por reacción con el suelo y la humedad. Clasificación SNJF elastómero de 1ª calidad. • Fácil aplicación • Se adhiere de forma excelente en la mayoría de superficies de la industria de la construcción, hormigón, cristal, aluminio, madera, etc. • Resistente al agua estancada • Mantiene sus propiedades mecánicas en temperaturas de -30º C a +90º C. • Resistente al hielo.
