# Recubrimiento de poliuretano monocomponente, transparente, Maritrans® MD. Envase: 5 kg

- Propiedad del archivo: CONSTRUNARIO
- Formato: FIEBDC-3/2012
- Programa: Construnario Versión 3.51
- Fecha de los precios: 18/03/2024
- Divisa: EUR

**MIM_277** kg Recubrimiento de poliuretano monocomponente, transparente, Maritrans® MD. Envase: 5 kg
Precio: 40.88
Membrana monocomponente de poliuretano transparente de aplicación líquida • Membrana altamente tecnológica es estable a los rayos UVA, no enmarillece, es estable a las inclemencias meteorológicas, resistente a los alcalinos, permanece transparente i elástica con el paso del tiempo. • Impermeabilización de balcones y terrazas • Impermeabilización de superficies de cristal • Impermeabilización de superficies transparentes de plástico • Impermeabilización de claraboyas • Impermeabilización y protección de madera y bambú • Impermeabilización de superficies de cerámica Propiedades • Fácil aplicación (rodillo o airless). • Estable a los rayos UVA • No enmarillece • Aplicado crea una membrana continua sin posibilidades de filtración • Resistente al agua + 90ºC • Resistente al hielo • Completamente adherente • La superficie impermeabilizada es transitable
