# Membrana de poliuretano monocomponente de aplicación líquida, Mariseal® 250. Teja. Envase: 25 kg

- Propiedad del archivo: CONSTRUNARIO
- Formato: FIEBDC-3/2012
- Programa: Construnario Versión 3.51
- Fecha de los precios: 18/03/2024
- Divisa: EUR

**MIM_154** kg Membrana de poliuretano monocomponente de aplicación líquida, Mariseal® 250. Teja. Envase: 25 kg
Precio: 9.85
Membrana de poliuretano monocomponente de aplicación líquida, altamente elástica, de aplicación y secado en frío usada para la impermeabilización. ETA 05/0197 y ETA 21/0248
